# Fliesenarbeiten
Angebotsaufforderung (GAEB 90, DA83)
Währung: EUR
Auftraggeber: Covivio Immobilien GmbH

## Fliesenarbeiten
Datum: 31.03.25

*Hinweis*
Angaben zum Baumaßnahme
1.1.  Lage der Baumaßnahmen

  46537 Dinslaken
  Am Stadtbad

1.2. Ausführungszeitraum für das Gewerk Fliesenarbeiten

  Mitte Dezember 2026 - Anfang Juni 2027

1.3.  Neubaumaßnahme

  3 x 5-geschossiges Wohngebäude, Erdgeschoss, 3
Obergeschosse und  Staffelgeschoss  mit 18
Wohneinheiten sowie einer vollständigen Unterkellerung.

  _  Massivbauweise
  _  Tragende Wände aus Mauerwerk und Beton
  _  Stahlbetondecken
  _  Flachdach

1.4.  Grundstückserschließung

  Die Erschließung des Grundstückes erfolgt während
der Baumaßnahme.

1.5. Lageplan

1.6. Grundriss EG

1.7. Grundriss OG

1.8 Grundriss Staffelgeschoss

1.9. Schnitt A-A

1.10. Schnitt B-B

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vorbemerkungen
Fliesen- u. Plattierungsarbeiten

Folgende Vorschriften sind besonders zu beachten:

DIN 18156  Keramische Bekleidungen im
Dünnbettverfahren
DIN 18332  Naturwerksteinarbeiten
DIN 18333  Betonwerksteinarbeiten
DIN 18352  Fliesen - u. Plattierungsarbeiten
DIN 18353  Estricharbeiten
DIN 18500  Betonwerkstein-
Güteprüfung/Überwachung
DIN 15840  Abdichten vonAussenwandfugen im
Hochbau
DIN  1102  Holzwolle-Leichtbauplatten n.
  DIN 1101
DIN  1104  Mehrschicht-Leichtbauplatten aus
Schaumkunststoffen und Holzwolle
DIN  4117  Abdichtung von Bauwerken gegen
Bodenfeuchtigkeit
DIN  4122  Abdichtung von Bauwerken gegen nicht
  drückendes Oberflächen- und  Sickerwasser
DIN 18202  Maßtoleranzen im Hochbau

Für die Ebenheits- und Maßtoleranzen sind die erhöhten
Anforderungen gem. Tabelle 3 Zeile 4 vereinbart
Merkblätter:
Fachverband Deutsches Fliesengewerbe im ZDB

BVF Fachinformation Flächenheizung
Sammlung der BVF-Richtlinien, Herausgeber Bundesverband
Flächenheizungen und Flächenkühlungen e.V.

BEB-Arbeits- und Hinweisblätter des Bundesverbandes
Estrich und Belag e.V. IVD-Merkblätter
Industrieverband Dichtstoffe e.V. (IVD)

Allgemein

Es sind sämtliche Leistungen zu erfassen, die zur
Erzielung der Funktionalität des Gesamtbauwerkes
erforderlich sind, wie z.Bsp.:

  Restfeuchtmessung der Unterböden einschl.
Dokumentation
  Sämtliche notwendigen Untergrundvorbehandlungen
  Ausführungsaufwendungen für rechtwinklige,
schiefwinklige sowie gebogene Verläufe und
Anschlüsse der Konstruktion
  Anlegen notwendiger Dehnfugen
  Einbau von Dichtmanschetten
  Imprägnierung u. Abdichtung der Wand- u.
Bodenoberflächen
  Badewannen u. Duschtassenverkleidungen sowie
Plattierungen
  Rohrkastenverkleidungen einschl. Plattierung
  Eindichten von Duschelementträgerplatten oder
Duschtassen
  Ausbildung eines Gefälles zu allen vorh.
Bodeneinläufen und Rinnen
  Schutzabdeckungen nach Verlegung der Beläge
  Anarbeiten an aufgehende Bauteile, Einbauteile und
 Durchdringungen, einschl. Schrägschnitte,
Gehrungsschnitte, Radialschnitte, Anarbeiten an
schiefwinklige und runde Wandflächen und Anarbeiten
an Stützen usw.
  Lieferung und Einbau von Abstellwinkel /
Materialtrennschiene aus Edelstahl
  Ausgleich von Ebenheitstoleranzen entsprechend den
 Anforderungen
  Ausgleich von Rohbautoleranzen
  Im Übergang zu anderen Bodenbelägen sind
Trennschienen aus Edelstahl einzubauen
  Das Anfbringen von Sockelleisten passend zum
Bodenbelag
  Herstellen von Löchern in Wand- und Bodenbelägen für
  Installationen usw.
  Das Belegen von Kleinflächen, Nischen u.ä.
  Ausführung von Sturz-, Leibungs- bzw.
Brüstungsplatten im Tür- und Fensterbereich
  Anarbeiten an Fußbodeneinläufe, einschl.
Gefälleschnitt  der Bodenfliesen, Durchdringungen,
Rinnen, Zargen  usw.
  Elastische Verfugung mit elastischer Dichtungsmasse
  im Bereich

In der Leistung sind die üblichen Verlegearten
(Kreuzfuge, Verband, Diagonalverlegung) enthalten.
Die Fugen sind so auszubilden, dass ein gleichmäßiges
Fugenbild entsteht. Die Fugenteilung des Bodenbelages
ist in der Sockelteilung fortzuführen.

Verlegung

Alle sichtbaren Kanten u. Fliesengehrungsstößen sind
mit abgerundete V2A-Edelstahlprofilen (Würfelschienen)
einschl. Außen- u. Innenecken auszubilden

Aus gestalterischen Gründen ist die Plattierung in
verschiedenen Wandhöhen ausführen. Die vorgegebenen
Plattierungshöhen werden jedoch nicht überschritten.

Flüssigdichtfolie

Weber Superflex D1"oder gleichw., zur Abdichtung von
Estrich, Holz-, Span-, Hartfaser-, Gipsbau oder
Gipskartonplatten gem.  Hersteller- u.
Verarbeitungsvor- schriften auftragen, einschl.
Voranstrich mit weber.prim 801 (Eurolan TG2) bzw.
weber.tec 944 (Eurolan FK21).
Risse im Untergrund oder Stoßfugen zwischen
Bauelementen sind mit Weber Rissbrücke Nr. 1 zu
schließen.
Ausführung im Spritzwasserwandbereich von Duschen und
Wannen, sowie auf den Estrichoberflächen der Bäder,
einschl. flexibles Abdichtband "Weber Superflex 50/3
bzw. 100/5" u. sämtlicher Formteile und Manschetten für
Wand- und Bodenecken, sowie Rohr- und
Ablaufdurchdringungen.
Die Flüssigdichtfolie ist raumumlaufend ca. 10 cm an
den Wänden hochzuführen.

Angebotenes Flüssigdichtfolienabdichtung
(vom AN auszufüllen)

Fabrikat:

Bezeichnung:

Fugenverschluss (Elastische Versiegelung)

Horizontale und vertikale Wand- und Bodenanschlüssen,
sowie  Türbekleidungen u. Sanitärgegenstände
herstellen. Im Einheitspreis ist die Untergrundeinigung
 Fugenhinterfüllungen u. Haftgrundierung
Fugenbreite:  10 - 15 mm
Fugendichtmasse:  Silikon gem DIN 18540,
Farbton:  Nach Angabe des AG

Angebotenes Flüssigdichtfolienabdichtung
(vom AN auszufüllen)

Fabrikat:

Bezeichnung:

### Bereich 01 Am Stadtbad Haus 47

#### Abschnitt 01.01 Fliesenarbeiten

**01.01.0010 Wandfliesen im Dünnbett verlegen**
Wandfliesen  wie vor beschrieben, jedoch im
Dünnbettverfahren mit Flexkleber nach Hersteller- u.
Verabeitungsvorschriften verlegen.

Das Wandfliesenmaterial wird gesondert vergütet u. ist
hier nicht einzukalkulieren.
Menge: 325,000 m2

**01.01.0020 Imprägniergrund auf Innenputz / Gipskarton**
Voranstrich als Feuchtigkeitssperre / Imprägniergrund
auf Innenputz oder Gipskarton herstellen.
Menge: 325,000 m2

**01.01.0030 Bodenfliesen im Dünnbett Bad / WC**
*** Bezugsbeschreibung
Bodenfliesen im Dünnbettverfahren  mit Flexkleber nach
Hersteller- u. Verabeitungsvorschriften verlegen.
Im E.P. einzukalkulieren ist das Verfugen.analog der
Fliesenfarbe (Ton in Ton), das Anarbeiten an Wannen,
Öffnungen etc. und das Herstellen von Löchern.

Einbauort:  Bad/WC sowie in vereinzelten Wohnräumen
Untergrund:  Schwimmender Estrich
Format:  Verschiedene Formate von 15/15 bis max.
  60/60 cm

Das Bodenfliesenmaterial wird gesondert vergütet u. ist
hier nicht einzukalkulieren.
Menge: 135,000 m2

**01.01.0040 Zulage grundieren des Estrichbelages**
*** wie Position 01.01.0030
Zulage für das Grundieren des Estrichs mit Haftgrund
gemäß Hersteller- u. Verarbeitungsvorschriften für das
Verlegen der Bodenfliesen im Dünnbettverfahren.
Menge: 135,000 m2

**01.01.0050 Flüssigdichtschlämme auftragen**
Flüssigdichtschlämme "Weber Superflex D1"oder gleichw.,
zur Abdichtung von Estrich, Holz-, Span-, Hartfaser-,
Gipsbau oder Gipskartonplatten gem.  Hersteller- u.
Verarbeitungsvor- schriften auftragen, einschl.
Voranstrich mit weber.prim 801 (Eurolan TG2) bzw.
weber.tec 944 (Eurolan FK21).
Risse im Untergrund oder Stoßfugen zwischen
Bauelementen sind mit weber-Rissbrücke zu schließen.
Die Abdichtung ist mind. 5 cm an aufgehende Wände
hochzuführen.
Ausführung im Bad/ Naßräume auf Estrichböden.
Menge: 120,000 m2

**01.01.0060 Abdichtband liefern und verlegen**
Flexibles Abdichtband "weber.Superflex 50/3 bzw. 100/5"
F oder gleichwertig liefern und gem. Hersteller- u.
Verarbeitungsvor- schriften einlegen.
Menge: 90,000 m

**01.01.0070 Badewannen oder Rohrkastenabkofferung**
*** Bedarfsposition ohne GB
Badewannen-, Duschtassen oder Rohrkastenabkofferung aus
extrudierten Polystyrol-Hartschaumplatten mit
beidseitig  alkalibeständigen Glasfasergewebe armiert
u. mit kunststoffvergüteten Mörtel beschichtet,
herstellen.
Die Lieferung von verschiedenen Plattenstärken bis 20
mm, sowie das Anlegen von Revisionsöffnungen ist
einzukalkulieren.
Menge: 0,000 m2

**01.01.0080 Lochungen in Wandfliesen**
Lochungen und Ausklinkungen
für Installationen und Einbauteile
in Wandfliesen.
Menge: 440,000 St

**01.01.0090 Dichtmanschette - Armaturen**
Alkali-, wasserbeständige u. silikonverträgliche
Dichtmanschetten mit hohen Dehneigenschaften liefern
und an Armaturrohrdurchführungen im Zuge der
Flächenabdichtung  fachgerecht einbauen u. eindichten,
einschl. sämtlicher Vorleistungen gem.
Herstellerangaben.
Menge: 36,000 Stck

**01.01.0100 Messingschiene liefern und verlegen**
Messingwinkelschiene liefern und als Bodenabschluss
mittig unter dem Türblatt verlegen.

Fabrikat:  Schlüter
Menge: 22,000 m

**01.01.0110 Dehnungsfugen - Bad Pauschal**
Alle Dehnungsfugen ausspritzen im Badezimmer als
Pauschale
bis 10 mm Breite, z.B. mit Ceresit C25 oder
gleichwertig.

Farbton: Manhattan grau
Menge: 18,000 St.

**01.01.0120 Dehnungsfugen - WC Pauschal**
Alle Dehnungsfugen ausspritzen im Badezimmer als
Pauschale
bis 10 mm Breite, z.B. mit Ceresit C25 oder
gleichwertig.

Farbton: Manhattan grau
Menge: 4,000 St.

**01.01.0130 Höhenausgleich auf Böden**
*** Bedarfsposition ohne GB
Höhenausgleich auf Böden, als Unterlage für zu
verfliesende Flächen, mit Zementmörtel Mörtelgruppe
III.
Preis pro 1 cm Mehrstärke.
Ausführung nur auf ausdrücklicher Anordnung des AG
Menge: 0,000 m2

**01.01.0140 Wandausgleichsputz**
*** Bedarfsposition ohne GB
Wandausgleichsputz für die Herstellung einer ebenen
Fläche zur Aufnahme von Wandfliesen, einschl. dem
Aufbringen einer erforderlichen Haftgrundierung.
MG III
Putzdicke i.M. 20 mm
Ausführung nur auf ausdrücklicher Anordnung des AG
Menge: 0,000 m2

**01.01.0150 Schlüter - Eckprofil V2A**
Schlüter - Rondec EP, Material aus V2A, als
Belagsabschluss oder Eckprofil mit trapezförmig
gelochtem Befestigungsschenkel und symmetrisch
gerundeter Sichtfläche liefern und einbauen.
Menge: 100,000 m

**01.01.0160 Außen/Innenecken V2A, als Zul.**
Formteile wie Außen / Innenecken, passend zum Schlüter
- Rondec EP - Profil liefern und einbauen als Zulage
Menge: 110,000 Stck

**01.01.0170 Sockelverkleidung**
*** Bedarfsposition ohne GB
Verkleidung von waagerechten liegenden Abflussrohren in
den Bädern bzw. WC s als Sockel einplattieren, als
Zulage. Im E.P. ist das Ummanteln der
Installationsleitung mit Mineralwolle und Zementmörtel
einzukalkulieren.
Menge: 0,000 m

**01.01.0180 Zementestrich 45 mm**
*** Bedarfsposition ohne GB
Zementestrich schwimmend auf vorhandene Dämmung als
Unterlage für Beläge. Untergrund waagerecht.
Estrichoberfläche waagerecht und geglättet,
einschließlich ggf. anarbeiten an Einbauteilen wie
Bodeneinläufe u.a.

Estrichdruckfestigkeit  :  250 kN/cm2
Estrichstärke  :  45 mm

Dem Estrichmörtel ist ein Zusatzmittel zur Verbesserung
der Druck- und Biegezugfestigkeit sowie zur
gleichmäßigen und schnellen Austrocknung beizugeben.
Menge: 0,000 m2

**01.01.0190 Sockelfliese setzen**
*** Bedarfsposition ohne GB
Sockelfliese, aus Bodenfliese geschnitten, setzen und
verfugen.
Menge: 0,000 m

#### Abschnitt 01.02 Lieferung Fliesenmaterial

**01.02.0010 Wandfliesenmaterial V+B White+Cream liefern**
Wandfliesen liefern u. an der Baustelle vertragen

Wandfliesenmaterial 1. Wahl nach vorzulegenden Mustern

Fabrikat:  Villeroy & Boch
Systemserie:  White & Cream (Steingutfliese)

Farbton:  Weiß matt  / Artikelnummer: 1571SW00
oder
  Weiß glänzend  / Artikelnummer: 1571SW01
  nach Angabe des AG

Format:  30/60

Abgerechnet wird nach m2 verlegter Fliese.
Im Einheitspreis ist Verschnitt u. Bruch
einzukalkulieren.
Menge: 325,000 m2

**01.02.0020 Reservefliesen Wandfliese V+B_White+Cream**
Reservefliesen wie im Material der verlegten
Wandfliesen liefern u. an der Baustelle zum Lagerort
vertragen.

Fabrikat:  Villeroy & Boch
Systemserie:  White & Cream (Steingutfliese)
Menge: 10,000 m2

**01.02.0030 Wand/Bodenfliesenmaterial V+B Unit Four liefern**
Wandfliesen liefern u. an der Baustelle vertragen

Wandfliesenmaterial 1. Wahl nach vorzulegenden Mustern

Fabrikat:  Villeroy & Boch
Systemserie:  Unit Four

Farbton:

Art. Nr. 2360 CT10 creme,
Art. Nr. 2360 CT70 greige
Art. Nr. 2360 CT60 hellgrau
Art. Nr. 2360 CT61 mittelgrau
Art. Nr. 2360 CT62 dunkelgrau

Format:  30/60

Abgerechnet wird nach m2 verlegter Fliese.
Im Einheitspreis ist Verschnitt u. Bruch
einzukalkulieren.
Menge: 135,000 m2

**01.02.0040 Reservefliesen Wand-/ Bodenfliese V+B**
Reservefliesen im Material der verlegten Wand- bzw.
Bodenfliese liefern u. an der Baustelle zum Lagerort
vertragen.

Fabrikat:  Villeroy & Boch
Systemserie:  Unit Four
Menge: 10,000 m²

#### Abschnitt 01.03 Stunden-/ Tagelohnarbeiten

*Hinweis*
Der Auftragnehmer ist ohne vorherige Anmeldung u. ohne
vorheriger schriftliche Zustimmung durch den
Auftraggeber (AG) nicht berechtigt Tagelohnarbeiten
auszuführen.
Geleistete Tagelohnarbeiten, die vor Ausführung nicht
schriftlich durch den AG beauftragt/ genehmigt wurden,
werden nicht vergütet.

**01.03.0010 Stundenlohn Meister**
*** Bedarfsposition ohne GB
Für evtl. erforderliche Arbeiten, die nicht im
Leistungsverzeichnis erfasst sind und gegen Nachweis
zur Ausführung kommen, werden verrechnet für:
Meister
Menge: 1,000 Std.

**01.03.0020 Stundenlohn Facharbeiter**
*** Bedarfsposition ohne GB
Für evtl. erforderliche Arbeiten, die nicht im
Leistungsverzeichnis erfasst sind und gegen Nachweis
zur Ausführung kommen, werden verrechnet für:
Facharbeiter
Menge: 1,000 Std.

**01.03.0030 Stundenlohn Helfer**
*** Bedarfsposition ohne GB
Für evtl. erforderliche Arbeiten, die nicht im
Leistungsverzeichnis erfasst sind und gegen Nachweis
zur Ausführung kommen, werden verrechnet für:
Helfer
Menge: 1,000 Std.

### Bereich 02 Am Stadtbad Haus 49

#### Abschnitt 02.01 Text nicht vorhanden !

**02.01.0010 Baugleich zu Haus Nr. 47**
Menge: 1,000 Stk

### Bereich 03 Am Stadtbad Haus 51

#### Abschnitt 03.01 Text nicht vorhanden !

**03.01.0010 Baugleich zu Haus Nr. 47**
Menge: 1,000 Stk

USt %: 19,00
